# AM Rehau - Neubau Abscheideranlage
Angebotsaufforderung (GAEB 90, DA83)
Vergabenummer: AP00160026534
Eröffnung: 10.06.26 09:30
Ende der Zuschlagsfrist: 10.07.26
Währung: EUR
Auftraggeber: Bundesrepublik Deutschland vertreten durch

## AM Rehau Neubau Abscheider
Datum: 21.05.26
EP-Anteile: Lohn; Material; Geräte; Sonstige

*Hinweis*
Kurzbaubeschreibung

In der Autobahnmeisterei Rehau wird eine
Abscheideranlage zur Entlastung der bestehenden
Abscheideranlage als Neubau ergänzt.
Die Nebenanlagen Entwässerung mit Zuleitungen,
Ableitungen und Schächten werden in Teilen bis zur
bestehende Altanlage gemäß Beschreibnung in diesem
Leistungsverzeichnis abgebrochen, entsorgt und
erneuert. Die Neuanlage wird hinter der Tankfläche
eingebaut und entsorgt diese und die neue Kehrgutfläche
(welche eine spätere Maßnahme ist).
Die Anschlüsse und Zuleitungen von bestehender
Waschhalle, neuer Außenwaschfläche und Werkstatt werden
umgebaut und angepasst wieder an die bestehende
Abscheideranlage angeschlossen.

Anschrift
Autobahnmeisterei Rehau
Regnitzlosauer Straße 47
95111 Rehau
an der A93

Leeren und Reinigung der Nebenanlagen Zu- und
Ableitungen, Schächte, bis zur bestehenden
Altabscheideranlage, Entsorgung Abfallgut, Erdarbeiten
mit Suchschachtung, Aushub, In-Situ-Beprobung mit
Laboranalyse, seitl. Lagern, Freilegung Leitungen und
Anschlüssen, Arbeiten Baugrube im im Verbau, Rückbau
Abbruch und Entsorgung, Entsorgungsdokumentation,
Arbeiten Kanal im Verbau, temporärer Verschluss bis
Neuanschluss, Vergrößerung Baugrube für Neuanlage,
Gründung/Frostschutz, Verdichten, Planum, Liefern und
Einbau Neuanlage, einschl. bauliche Höhenanpassung,
Liefern und Herstellen der Anschlüsse einschl. Zu- und
Ableitungen KG 2000, Liefern und Herstellen elektr.
Leitung Warnanlage an Überwachungstableau, elt.
Anschluss bauseits, Reinigung, Dichtheitsprüfung und
TV-Befahrung, Generalinspektion als Erstprüfung, Prüf-
und Wartungsvertrag Jahrespauschale, für 4 Jahre
Gewährleistung gem. VOB, Formularvertrag gem. AMEV des
Bundes.

*Hinweis*
Anlage 1 - Lageplan / Luftbild

### Abschnitt 00 Baustelleneinrichtung

#### Unterabschnitt 00.00 Ortstermin Aufwandpauschale

**00.00.0001 Aufwandpauschale Ortstermin Besprechung Grundlagen**
Pauschale
für Aufwand Durchführung Start-Besprechungstermin des
verantwortlichen Projektleiters AN mit Auftraggeber,
vor Ort in der genannten Autobahnmeisterei,
Besichtigung und Abstimmung über Grundlagen, Bauablauf,
Aufmaß und Abrechnung, Zeitansatz für Kalkulation: 2
Stunden ohne Fahrtzeit, einschl. Fahrtkosten für An-
und Abfahrt einschl. aller Verbrauchs- und Nebenkosten.
Menge: 1,000 St

#### Unterabschnitt 00.01 Baustelleneinrichtung

**00.01.0001 Pauschale Baustelleneinrichtung**
Pauschale für Gesamtaufwand Baustelleneinrichtung für
alle in diesem Leistungsverzeichnis beschriebenen
Arbeiten, insbesondere den besonderen Aufwand wie
Hebezeug Kran, Autokran, Bagger, Großgeräte, Material
und Lohnkosten einschl. aller hierfür anfallenden
Nebenkosten.

Pauschale für Anlieferung und Abtransport und
Bereinigung nach Ende der Arbeiten, einschl. mehrfaches
Umsetzen und Vorhalten für die durch den AN
eigenverantwortlich kalkulierte Einsatzzeit,
selbstständige Ermittlung des benötigten Aufwands für
die Baustelleneinrichtung, Einrichten vor Ort,
Baustellenlogistik und Koordination der Abläufe nur
nach vorheriger Absprache mit der Leitung der
Autobahnmeisterei,
Angebot als Pauschale.

Sanitäreinrichtungen und Pausenraum der AM können
mitbenutzt werden.
Strom- und Wasserschlüsse sind vor Ort vorhanden. Die
Zuweisung erfolgt durch die AM.

Die Arbeitsbereiche werden durch die AM mittels Bauzaun
abgestellt werden, Umfang und Flächenbedarf ist
entsprechend im Vorfeld abzustimmen.
Menge: 1,000 St
Zuordnung: 391

### Abschnitt 01 Erdarbeiten

#### Unterabschnitt 01.00 Erdarbeiten Abscheideranlagen + Kanalbau

**01.00.0001 Vorbereiten seitl. Lagerflächen Planen**
Aufwand für Vorbereiten der seitlichen Lagerflächen
Boden mit Planen einschl. Lieferung, Ausbringen und
Beseitigen nach Ende der Einsatzzeit.
Planenmaterial bleibt Eigentum des AN.
Menge: 100,000 m2

**01.00.0002 Boden Suchgraben lösen lagern geböschte Wände T bis 1,5m GU**
*** EP-Aufgliederung gefordert
Boden für Suchgraben ab Geländeoberfläche zur
Freilegung von Rohren profilgerecht lösen, seitlich
lagern, Abfall ist nicht gefährlich, ohne Festlegung
eines Zuordnungskriteriums LAGA/DepVO/EBV/RuVA, mit
geböschten Wänden, Aushubtiefe bis 1,5 m,
Homogenbereich 1, mit einer Bodengruppe, Bodengruppe 1
GU DIN 18196 (Kies-Schluff-Gemisch), Tiefe oberer
Horizont des Homogenbereiches von 0 m, Tiefe unterer
Horizont des Homogenbereiches bis 1 m,
Baumaßnahme der Geotechnischen Kategorie 1 DIN 4020,
- Konsistenz DIN EN ISO 14688-1 fest, Mengenermittlung
nach Aufmaß an der Entnahmestelle.
Menge: 20,000 m3
Zuordnung: 519 002

**01.00.0003 Boden lösen lagern B 1-1,25m L 20-25m T bis 3,0m, Behinderung im Verbau GU**
*** EP-Aufgliederung gefordert
Boden ab Geländeoberfläche,
profilgerecht lösen, seitlich lagern, Abfall ist nicht
gefährlich, nicht schadstoffbelastet, ohne Festlegung
eines Zuordnungskriteriums LAGA/DepVO/EBV/RuVA,
Verbau wird gesondert vergütet, mit Behinderung durch
Verbau,
Gesamtbreite über 1 bis 1,25 m,
Gesamtlänge über 20 bis 25 m,
Aushubtiefe bis 3,0 m,
Homogenbereich 1, mit einer Bodengruppe, Bodengruppe 1
GU DIN 18196 (Kies-Schluff-Gemisch), Tiefe oberer
Horizont des Homogenbereiches von 0 m, Tiefe unterer
Horizont des Homogenbereiches bis 5 m,
Baumaßnahme der Geotechnischen Kategorie 1 DIN 4020,
- Konsistenz DIN EN ISO 14688-1 fest, Mengenermittlung
nach Aufmaß an der Entnahmestelle.
Menge: 120,000 m3
Zuordnung: 319 002

**01.00.0004 Boden Baugrube lösen lagern B 5-6m, L 7-8m, T bis 5,0m, Behinderung im Verbau GU**
Boden für Baugrube, ab Geländeoberfläche,
profilgerecht lösen, seitlich lagern, Abfall ist nicht
gefährlich, nicht schadstoffbelastet, ohne Festlegung
eines Zuordnungskriteriums LAGA/DepVO/EBV/RuVA,
Verbau wird gesondert vergütet, mit Behinderung durch
Leitungen,
Gesamtbreite über 5 bis 6 m,
Gesamtlänge über 7 bis 8 m,
Aushubtiefe bis 6 m,
Homogenbereich 1, mit einer Bodengruppe, Bodengruppe 1
GU DIN 18196 (Kies-Schluff-Gemisch), Tiefe oberer
Horizont des Homogenbereiches von 0 m, Tiefe unterer
Horizont des Homogenbereiches bis 5 m,
Baumaßnahme der Geotechnischen Kategorie 1 DIN 4020,
- Konsistenz DIN EN ISO 14688-1 fest, Mengenermittlung
nach Aufmaß an der Entnahmestelle.
Menge: 90,000 m3

**01.00.0005 Boden Baugrube Hindernisbeseitigung lösen lagern B 5-6m L 7-8m T bis 5m GU**
*** EP-Aufgliederung gefordert
Boden für Baugrube zur Hindernisbeseitigung, ab
Geländeoberfläche,
profilgerecht lösen, seitlich lagern, Abfall ist nicht
gefährlich, nicht schadstoffbelastet, ohne Festlegung
eines Zuordnungskriteriums LAGA/DepVO/EBV/RuVA,
Verbau wird gesondert vergütet, mit Behinderung durch
Leitungen,
Gesamtbreite über 5 bis 6 m,
Gesamtlänge über 7 bis 8 m,
Aushubtiefe bis 5 m,
Homogenbereich 1, mit einer Bodengruppe, Bodengruppe 1
GU DIN 18196 (Kies-Schluff-Gemisch), Tiefe oberer
Horizont des Homogenbereiches von 0 m, Tiefe unterer
Horizont des Homogenbereiches bis 5 m,
Baumaßnahme der Geotechnischen Kategorie 1 DIN 4020,
- Konsistenz DIN EN ISO 14688-1 fest, Mengenermittlung
nach Aufmaß an der Entnahmestelle.
Menge: 10,000 m3
Zuordnung: 311 002

**01.00.0006 Boden Baugrube lösen lagern von Hand T bis 5m GU**
*** EP-Aufgliederung gefordert
Boden für Baugrube, ab Geländeoberfläche, profilgerecht
lösen, seitlich lagern, Arbeiten von Hand, Abfall ist
nicht gefährlich, nicht schadstoffbelastet, ohne
Festlegung eines Zuordnungskriteriums
LAGA/DepVO/EBV/RuVA,
Verbau wird gesondert vergütet,
Aushubtiefe bis 5 m,
Homogenbereich 1, mit einer Bodengruppe, Bodengruppe 1
GU DIN 18196 (Kies-Schluff-Gemisch), Tiefe oberer
Horizont des Homogenbereiches von 0 m, Tiefe unterer
Horizont des Homogenbereiches bis 5 m,
Baumaßnahme der Geotechnischen Kategorie 1 DIN 4020,
- Konsistenz DIN EN ISO 14688-1 fest, Mengenermittlung
nach Aufmaß an der Entnahmestelle.
Menge: 5,000 m3
Zuordnung: 311 002

**01.00.0007 Verbau DIN 18303 Baugrube 5,5 - 6,0 m**
Verbau DIN 18303 einbauen, Ausfachung rückbauen, für
Baugrube, mit Aussteifungen, Verbautiefe über 5,5 bis 6
m, Baugrubenlänge über 5 bis 6 m, Baugrubenbreite über
7 bis 8 m, eine Bodengruppe, Bodengruppe 1 GU DIN 18196
(Kies-Schluff-Gemisch), Aussteifungen/Ankerköpfe wieder
beseitigen.
Menge: 100,000 m2

**01.00.0008 Regelausführung Senkrechter Verbau Graben 2,5 - 3,0 m**
Regelausführung des Senkrechten Verbaus (Senkrechter
Normverbau) DIN 4124 für Graben, herstellen und wieder
rückbauen, Höhe über 2,5 bis 3 m, Breite der Sohle
zwischen den Bekleidungen bis 1 m, eine Bodengruppe,
Bodengruppe 1 GU DIN 18196 (Kies-Schluff-Gemisch).
Menge: 155,000 m2

**01.00.0009 Stirnverbau Grabenverbaugerät**
Stirnverbau für Grabenverbaugerät DIN 4124,
Höhe Verbau über 2,5 bis 3 m, Breite der Sohle zwischen
den Bekleidungen bis 1 m, eine Bodengruppe, Bodengruppe
1 GU DIN 18196 (Kies-Schluff-Gemisch), herstellen und
wieder rückbauen.
Menge: 15,000 m2

**01.00.0010 Frostschutzschicht Füllstoff liefern einbauen verdichten D 15-20cm Boden GE**
*** EP-Aufgliederung gefordert
Frostschutzschicht, Füllstoff, liefern, profilgerecht
einbauen und verdichten, in Baugruben, Verdichtungsgrad
mind. DPr 0,95, Schichtdicke über 25 bis 30 cm,
zulässige Abweichung von der Sollhöhe +/- 2 cm, Boden,
mit einer Bodengruppe, Bodengruppe 1 GE DIN 18196
(enggestufter Kies).
Menge: 50,000 m3
Zuordnung: 311 002

**01.00.0011 Gründungssohle verdichten Baugrube**
*** EP-Aufgliederung gefordert
Gründungssohle verdichten, in Baugruben,
Verdichtungsgrad mind. DPr 0,95.
Menge: 40,000 m2
Zuordnung: 321 002

**01.00.0012 Bauwerk anschütten verdichten Einbau-H 5m Boden gelagert GU**
*** EP-Aufgliederung gefordert
Bauwerk profilgerecht anschütten, einschl. Stoffe
verdichten, Einbauhöhe bis 5 m, Boden, seitlich
gelagert, mit einer Bodengruppe, Bodengruppe 1 GU DIN
1218196 (Kies-Schluff-Gemisch).
Menge: 20,000 m3
Zuordnung: 311 002

**01.00.0013 Bauwerk anschütten verdichten Einbau-H 1,5m Boden gelagert GU**
*** EP-Aufgliederung gefordert
Bauwerk profilgerecht anschütten, einschl. Stoffe
verdichten, Einbauhöhe bis 1,5 m, Boden, seitlich
gelagert, mit einer Bodengruppe, Bodengruppe 1 GU DIN
18196 (Kies-Schluff-Gemisch).
Menge: 70,000 m3
Zuordnung: 311 002

#### Unterabschnitt 01.01 In-Situ-Beprobung

**01.01.0001 In-Situ-Beprobung + Laboranalytik 2 Prüfstellen m. 3 Entnahmehöhen**
In-Situ-Beprobung des Untergrunds inkl. Laborkosten,
Durchführung einer orientierenden Bodenuntersuchung zur
Feststellung möglicher Verunreinigungen durch
mineralische Kohlenwasserstoffe (z. B. Benzin, Öl).
Leistungsumfang:
Probenahme vor Ort durch geschultes Fachpersonal,
Entnahme an repräsentativer Bodenproben an 2
Prüfstellen in je 3 Höhenlagen pro Prüfstelle:
50 cm, 100 cm und 150 cm unter OK Gelände,
Dokumentation der Entnahmestellen inkl. Fotobeleg,
Probenvorbereitung, Verpackung und Transport ins
akkreditierte Fachlabor,
Untersuchung im Labor gemäß LAGA und relevanten
Prüfnormen,
Analytik auf mineralöltypische Verbindungen (KW, BTEX,
ggf. PAK)
Prüfbericht wird gesondert vergütet.
Menge: 6,000 St

**01.01.0002 Pauschale für Prüfbericht**
Erstellung eines Prüfberichts mit Bewertung und
Einstufung der Bodenqualität, einschl.
Fotodokumentation der Beprobung und Laboruntersuchung,
Übergabe an den Auftraggeber einfach in gedruckter
Form, einfach in elektronischer Form im PDF-Format per
E-Mail, zur Vorlage bei Behörden oder zur
Entsorgungsplanung.
Menge: 1,000 St

### Abschnitt 02 Erneuerung Abscheideranlage

#### Unterabschnitt 02.00 Abbruch Nebenanlagen Bestand

**02.00.0001 Rohrltg Steinzeug DN150-200 abbrechen schadstoffbelastet AVV 170106 v.Hand Stoffe laden transp. LKW AN entsorgen AVV170103 Vergüt.Entsorg. AN**
*** EP-Aufgliederung gefordert
Abbruch der Rohrleitung aus Steinzeug, Nenndurchmesser
über DN 150 bis DN 200, im Graben, Verlegetiefe über
1,25 bis 1,75 m, im Rahmen einer Totalabbruchmaßnahme,
Rohrstücke in allen Formen und Bauarten: Geraden,
Bögen, Abzweige, etc.,
schadstoffbelastet Mineralölkohlenwasserstoffen (MKW)
Abfall ist gefährlich, Abbruch von Hand/mit
handgeführten Kleingeräten, Ausführung staubarm TRGS
559,
aufgenommene Stoffe sammeln, auf LKW des AN laden,
transportieren, entsorgen, zur Anlage nach Wahl des AN,
bis 50 km Entfernung, Abfallschlüssel
Abfallverzeichnis-Verordnung
AVV 170106  Gemische oder getrennte Fraktionen aus
Beton, Ziegeln, Fliesen und Keramik mit gefährlichen
Inhaltsstoffen, Entsorgung wird seprat vergütet gemäß
Wiegeschein und Deklaration.
Menge: 85,000 m
Zuordnung: 494 084

**02.00.0002 Fertigteilschacht Beton DN1000 H 2500mm abbrechen schadstoffbelastet AVV 170106 24kN/m3 Geräteeinsatz mgl. Stoffe laden LKW AN ges.Vergüt.Entsorg.**
*** EP-Aufgliederung gefordert
Abbruch des Fertigteilschachtes, aus unbewehrtem Beton,
Normalbeton,
Schachtdurchmesser 1000 mm, Höhe 2500 mm, im Rahmen
einer Totalabbruchmaßnahme, nicht schadstoffbelastet,
Abfall ist nicht gefährlich, Werte gemäß
Ersatzbaustoffverordnung 2023 sind eingehalten,
Charakterisierung gemischter Bauschutt Klasse RC-1 nach
EBV 2023, Anlage 1, Tabelle 1, Wichte des
Abbruchstoffes DIN EN 1991-1-1
24 kN/m3, Geräteeinsatz ist möglich, max. Gesamtgewicht
bis 10 t, Ausführung staubarm TRGS 559,
aufgenommene Stoffe sammeln, Zerkleinerung nach Wahl
des AN,
auf LKW des AN laden, transportieren zu
Entsorgungsstelle nach Wahl des AN, bis 50 km
Entfernung,
AVV 170101 Beton
die Entsorgung wird gesondert vergütet gemäß
Wiegeschein und Deklaration.
Menge: 2,000 St
Zuordnung: 594 084

#### Unterabschnitt 02.01 Neubau Abscheideranlage NS 15

*Hinweis*
Der Nachweis der typengeprüften Statik für Abscheider
ist nach Auftragserteilung innerhalb von 12
Kalendertagen vorzulegen.

**02.01.0001 Leichtflüssigkeiten-Abscheideranlage S+I+P Stahlbetonfertigteil Verkehrslast E4 Erdeinbau bis 0,85g/cm3 NS15 Schachtabdeck. D400 Bettung**
*** EP-Aufgliederung gefordert
Lieferung und Montage
Abscheideranlage für Leichtflüssigkeiten Klasse I mit
Schlammfang und Probenahmeeinrichtung, DIN EN 858-1 und
DIN 1999-100, aus werkmäßig hergestellten,
wasserundurchlässigen Stahlbetonfertigteilen, mit
Statik DIN 19901 Verkehrslastgruppe E4 Schwerlastwagen,
Grundwasserstand G4 DIN 19901 bis zur Oberkante des
Schachtaufbaus, einschl. Auftriebssicherung, mit
systembedingten Einbauteilen, zum Erdeinbau, mit
leichtflüssigkeitsbeständiger, werkseitig aufgebrachter
Beschichtung, mit fugendichtem Schacht aus
Schachtbauteilen DIN EN 1917 und DIN 4034-1, tariert
für eine Dichte der Leichtflüssigkeit bis 0,85 g/cm3,
Nenngröße 15, Schlammfanginhalt mind. 2500 l, mit
gelenkigen Rohranschlüssen, mit selbsttätiger
Verschlusseinrichtung,
Zulauftiefe OK Gelände bis Rohrsohle Zulauf ca. 180 cm,

einschl. Schachtabdeckung DIN EN 124, Klasse D 400, mit
Aufschrift - Abscheideranlage -, Bettung.
Menge: 1,000 St
Zuordnung: 551 011

**02.01.0002 Ausgleichsringe DN1000 DIN 4034-2 verschiebesicher Schachterhöhung 10cm zu Abscheider**
Lieferung und Einbau
Ausgleichsringe DN 1000 DIN 4034-2, verschiebesicher,
zur Erhöhung des voran beschriebenen Abscheiders
unterhalb Kopfkonus, einschl. Schachtkopfmörtel und
Gleitringdichtungen (DIN 4060), aus Beton
DN-kompatibel, Dichtheitsklasse D, Versetzen, flucht-
und höhengerechte Anpassung,
Bauteilhöhe 10 cm,
einschl. Verfugung und Abdichtung.
Menge: 2,000 St
Zuordnung: 551 011

**02.01.0003 Elektroinstallationsrohr PE-HD AD 16mm erdverlegt**
*** EP-Aufgliederung gefordert
Lieferung und Montage
Elektroinstallationsrohr DIN EN 61386 (VDE 0605), Maße
DIN EN 60423, aus PE-HD, Außendurchmesser 16 mm,
Druckfestigkeit Klasse 1 - sehr leicht (125 N) DIN EN
61386-1 (VDE 0605-1), Klasse Schlagbeanspruchung 3 -
mittel DIN EN 61386-1 (VDE 0605-1), max.
Gebrauchstemperatur Klasse 1 (60 Grad C) DIN EN 61386-1
(VDE 0605-1), Verlegung in Erde.
Menge: 10,000 m
Zuordnung: 444 053

**02.01.0004 Warneinrichtung Abscheider**
Lieferung und Montage
Warneinrichtung zur Überwachung von
Leichtflüssigkeitsschichtdicke, Flüssigkeitsniveau,
Schlammschichtdicke und Füllstand im
Leichtflüssigkeitssammelbehälter, mit optischem und
akustischem Alarm, Sensoren Gerätegruppe II
Gerätekategorie 1, anschlussfertig, einschl.
Befestigungsmitteln und 5 m Anschlusskabel, geeignet
zum Einsatz in Ex-Bereich Zone 0 mit
Konformitätsbescheinigung, Schutzart EEx ia II B,
drahtlose Signalweiterleitung mittels
Schnittstellen-Umsetzer mit GSM-Modem und
Rundstrahlantenne, bestehend aus Überwachungsgerät zum
Einbau in Gebäuden, außerhalb des Ex-Bereiches,
Verbindungselemente/Klemmenanschlussdose in Schutzart
IP 67 DIN EN 60529 (VDE 0470-1), einschl. Sensorkabel
zur Verbindung mit dem Abscheider, Verlegelänge über 10
bis 15 m in Schutzrohr der Vorposition, die
Elektroinstallation zwischen Netzanschluss von 230 V,
50 Hz, und Überwachungsgerät wird von anderen AN
ausgeführt, Schutzgehäuse in Schutzart IP 42 DIN EN
60529 (VDE 0470-1).
Menge: 1,000 St
Zuordnung: 551 011

**02.01.0005 Vorschlammfang 5000l Stahlbeton-FT PE-Auskleidung**
Lieferung und Montage
Vorschlammfang als Stahlbetonfertigteil, mit
typgeprüfter Statik DIN 19901, Verkehrslastgruppe E4
(Schwerlastwagen), Grundwasserstand G2 DIN 19901 (bis
zur Sohle des Ablaufes), einschl. Auftriebssicherung,
mit systembedingten Einbauteilen, zum Erdeinbau, mit
Schacht, fugendicht, aus Schachtbauteilen DIN EN 1917
und DIN 4034-1, Schlammfanginhalt mind. 5000 l, für
Abscheideranlage für Leichtflüssigkeiten,
mit leichtflüssigkeitsbeständiger, werkseitig
aufgebrachter Beschichtung,
mit gelenkigen Rohranschlüssen,
Zulauftiefe OK Gelände bis Rohrsohle Zulauf '80' cm,
einschl. Schachtabdeckung DIN EN 124, Klasse D 400, mit
Aufschrift - Abscheideranlage -, ohne
Lüftungsöffnungen, mit Sandverschluss.
Menge: 1,000 St
Zuordnung: 551 011

#### Unterabschnitt 02.02 Anschlussarbeiten + Leitungsbau

**02.02.0001 Abwasserltg KG2000 DN/OD200 PN10 Steckmuffe NBR Dichtring ölbeständig verbauter Graben Bettung Typ1 Bettungs-D 10cm Sand ob.Schicht Sand T 1,25-1,75m**
*** EP-Aufgliederung gefordert
Lieferung und Montage
Abwasserkanal aus KG2000 (Polypropylen)-Rohren DIN EN
1852-1, homogenes Vollwandrohr, für Schmutzwasser, mit
Steckverbindung, Rohrende mit Muffe, NBR Dichtung
ölbeständig, DN/OD 200, Verlegung DIN EN 1610 in vorh.
verbautem Graben, Grabentiefe über 1,75 bis 4 m,
einschl. Bettung Typ 1, Dicke der unteren
Bettungsschicht mind. 15 cm, aus Sand, obere
Bettungsschicht aus Sand.
Form- und Verbindungsstücke werden gesondert vergütet.
Menge: 110,000 m
Zuordnung: 411 044

**02.02.0002 Bogen Steckmuffe 30Grad KG2000 DN/OD200**
*** EP-Aufgliederung gefordert
Lieferung und Montage
Bogen, mit einer Steckmuffe, einschl. Dichtring, 30
Grad, für Abwasserleitung aus KG2000 DIN EN 1852-1
DN/OD 200.
Menge: 6,000 St
Zuordnung: 411 044

**02.02.0003 Bogen Steckmuffe 60Grad KG2000 DN/OD200**
*** EP-Aufgliederung gefordert
Lieferung und Montage
Bogen, mit einer Steckmuffe, einschl. Dichtring, 60
Grad, für Abwasserleitung aus KG2000 DIN EN 1852-1
DN/OD 200.
Menge: 6,000 St
Zuordnung: 411 044

**02.02.0004 Abzweig Steckmuffen 45Grad KG2000 DN/OD200**
*** EP-Aufgliederung gefordert
Lieferung und Montage
Abzweig, mit Steckmuffen, einschl. Dichtringen, 45
Grad, für Abwasserleitung aus KG2000 DIN EN 1852-1
DN/OD 200.
Menge: 3,000 St
Zuordnung: 411 044

**02.02.0005 Anbindung KG2000- an Steinzeugleitung, Übergangsstücke**
Pauschale für Herstellen einer Anbindung eines neuen
KG2000-Rohrs an die bestehende Steinzeugleitung DN
150-200 mit geeigneten Übergangsstücken, einschl.
Lieferung und Montage der benötigten Bauteile.
Menge: 2,000 St
Zuordnung: 411

**02.02.0006 Rohr markieren Abwasserltg Trassenwarnband Ortungsdraht**
*** EP-Aufgliederung gefordert
Rohrleitung markieren, für Abwasserleitung, mit
Trassenwarnband, mit eingelegtem Ortungsdraht, blau,
einschl. Lieferung, 40 cm über Rohrscheitel.
Menge: 200,000 m
Zuordnung: 551 043

### Abschnitt 03 Systemprüfung und Dokumentation nach Fertigstellung

#### Unterabschnitt 03.00 Generalinspektion nach Fertigstellung Neuanlage

**03.00.0001 Generalinspektion Abscheideranlage Neuanlage**
Generalinspektion als Erstprüfung einer Neuanlage,
Funktions- und Dichtheitsprüfung der gemäß diesem LV
neu eingebauten
Leichtflüssigkeitsabscheideranlage nach DIN 1 999-100
in Verbindung mit EN 858-Teil 1 + 2

einschl. Erstellung und Übergabe Prüfbericht gedruckt
1-fach an Betreiber vor Ort,
einschl. Erstellung und Übergabe Prüfbericht
elektronisch im pdf-Format per E-Mail an AG.
Menge: 1,000 St

#### Unterabschnitt 03.01 Reinigung, Dichtheitsprüfung, TV-Befahrung

**03.01.0001 Pauschale Bereitstellung Hochdruckreinigungsfahrzeug**
Pauschale für Bereitstellung
Hochdruckreinigungsfahrzeug am Einsatzort, einschl. An-
und Abfahrt, einschl. aller Nebenkosten und
Betriebsmittel
Menge: 1,000 St

**03.01.0002 Pauschale Bereitstellung Dichtprüfeinheit**
Pauschale für Bereitstellung Dichtprüfeinheit am
Einsatzort, einschl. An- und Abfahrt, einschl. aller
Nebenkosten und Betriebsmittel
Menge: 1,000 St

**03.01.0003 Pauschale Bereitstellung TV-Inspektionseinheit**
Pauschale Bereitstellung TV-Inspektionseinheit am
Einsatzort, einschl. An- und Abfahrt, einschl. aller
Nebenkosten und Betriebsmittel
Menge: 1,000 St

**03.01.0004 Hochdruckreinigungsfahrzeug Einsatz Reinigung**
Hochdruckreinigungsfahrzeug
Einsatz nach Stundenaufwand einschl. Bedienung und
Betriebskosten (Bereitstellung in folgender, separater
Position), Abrechnung nach tatsächlichem,
dokumentierten Aufwand für Reinigungsleistung.

Auf dem Gelände der AM sind neben
Trinkwasser-Außenzapfstellen auch Hydranten vorhanden.
Geeignete (Feuerwehr-) Schläuche für die Verwendung mit
dem Hochdruckreinigungsfahrzeug hat der AN
eigenverantwortlich bereit zu stellen.
Menge: 12,000 h

**03.01.0005 Dichtprüfeinheit Einsatz Generalinspektion Zuleitungsrohre**
Generalinspektion der Zuleitungsrohre als
Wiederkehrende Prüfung
Funktions- und Dichtheitsprüfung:

Prüfung aller an die Abscheideranlage angeschlossenen
Rohrleitungen als Zuleitungen, mit
Dichtheitsprüfeinheit einschl. Bedienung und
Betriebskosten nach Stundenaufwand (Bereitsstellung in
folgender separater Position), Abrechnung nach
tatsächlichem, dokumentiertem Aufwand.
Menge: 12,000 h

**03.01.0006 TV-Inspektionseinheit Einsatz, Fahrwagen + Schiebesystem**
TV-Inspektionseinheit einschl. Fahrwagen und
Schiebeeinheit,
Befahrung Anschlussleitungen,
Einsatz einschl. Bedienung und Betriebskosten nach
Stundenaufwand, Abrechnung nach tatsächlichem,
dokumentierten Aufwand.
Menge: 12,000 h

#### Unterabschnitt 03.02 Dokumentation

**03.02.0001 Pauschale Digitale Bestandsvermessung + Bestandsplan**
Auswertung der digitalen Bestandsvermessung im Zuge der
Befahrung mit TV-Inspektionseinheit einschl.
Bestandsplan, Übergabe an Nutzer vor Ort in gedruckter
Form einfach, Übergabe an AG in digitaler Form pdf- und
dwg-Format einfach per E-Mail.
Menge: 1,000 St

**03.02.0002 Pauschale Dokumentationsaufwand**
Pauschale für Dokumentation, Zusammenstellung und
Übergabe der Prüfberichte und Fotos / Videoaufnahmen,
einschl. planerischer Verortung von festgestelltem
Verlauf und Mängel / Schäden der überprüften Bauteile.
Dokumentationsunterlagen
Abscheideranlage: Montagepläne, Statische Berechnung
(Systemstatik), Nachweis der allgemeinen
bauaufsichtlichen Zulassung (abZ) / Allgemeine
Bauartgenehmigung /(aBG)
Beschreibungen und Bedienungsunterlagen einschl.
Fachbauleitererklärung und Konformitätsbescheinigung
für den AG.
Bei der Ausführung der vertraglichen Leistung sind die
einschlägigen Vorgaben aus DIN-Normen,
Arbeitsstättenlinien ASR und der Deutschen
Gesetztlichen Unfallversicherung DGUV einzuhalten.
Die Einhaltung wird mit der Konformitätsbescheinigung
erklärt.

Die vollständige Vorlage dieser Unterlagen als Teil der
beauftragten Gesamtleistung ist verbindliche
Voraussetzung für Abnahme der Leistung und die Stellung
der Schlussrechnung.
Menge: 1,000 St

#### Unterabschnitt 03.03 Einweisung Mitarbeiter

**03.03.0001 Pauschale Einweisung 2 Mitarbeiter**
Pauschale für mündliche Einweisung von 2 Mitarbeitern
der AM über die Pflichten des Betreibers einer
Ölabscheideranlage hinsichtlich:
- Führen eines Betriebstagebuches gemäß DIN 1999-100
Punkt 12.6;
- Durchführung von Eigenkontrollen gemäß DIN 1999-100
Punkt 12.3,
- Durchführung von Wartungen durch sachkundige Personen
gemäß DIN 1999-100 Punkt 12.4
- Veranlassung der Reinigung / Entleerung / Entsorgung
durch Fachbetriebe gemäß DIN 1999-100 Punkt 12.5,
- weitere Vorschriften gemäß WHG, AwSV und TRwS
Die Teilnahme an der Unterweisung muss von den
beteiligten Mitarbeitern der AM dem AN gegengezeichnet
werden, um als erfüllt zu gelten.
Menge: 1,000 St

**03.03.0002 Übergabe Betriebstagebuch zur Abscheideranlage**
Übergabe Betriebstagebuch für
Leichtflüssigkeits-Abscheideranlagen nach DIN EN 858 /
DIN 1999-100 im Zusammenhang mit Einweisung
Mitarbeiter.
Menge: 1,000 St

### Abschnitt 04 Prüfung + Wartung

#### Unterabschnitt 04.00 Prüfungs- und Wartungspauschale Arbeiten gem. AMEV

**04.00.0001 Jahrespauschale Prüfung Wartung Abscheideranlage 4 Jahre**
Jahrespauschale für
Inspektion und Wartung einer Neuanlage in Verbindung
mit der Bauausführung.
Inspektion und Wartung an den durch den AN gemäß dieser
Leistungsbeschreibung verbauten Abscheideranlage, zur
Erhaltung der Gewährleistungsdauer gem. VOB/B §13 über
einen Zeitraum von 4 Jahren,
Angebotspreis pro Jahr.
Der Auftragnehmer übernimmt ab dem Zeitpunkt der
Abnahme die regelmäßige Prüfung und Wartung der
Abscheideranlage.
Die Leistungserbringung Wartung erfolgt gemäß
beiliegendem "Grundvertrag AMEV 2018 Wartung +
Inspektion V.2".
Wartungsintervall: gemäß Eintrag im Grundvertrag.
Art und Anzahl der zu wartenden Anlagenteile ist
festgehalten in der beiliegenden "Bestandsliste AMEV
2018 zu wartende Anlagenteile".
Art und Umfang der Wartungsarbeiten wird festgehalten
in der beiliegenden Arbeitskarte, gem. DIN 276: "KG 410
Abwasser-, Wasser-, Gasanlagen", die der AN analog zu
den Wartungsvorgaben des Herstellers auszufüllen hat.
Ziel ist, die dauerhafte Funktionsfähigkeit und
Sicherheit der Anlagen zu erhalten.
Menge: 4,000 St

#### Unterabschnitt 04.01 Regiearbeiten Störungsbeseitigung Arbeiten gem. AMEV

**04.01.0001 Regiearbeiten Störungsbeseitigung durch Vorarbeiter**
Menge: 1,000 h

**04.01.0002 Regiearbeiten Störungsbeseitigung durch Facharbeiter**
Regiearbeiten Störungsbeseitigung durch Facharbeiter.
Menge: 1,000 h

**04.01.0003 Pauschale Fahrtkosten Störungsbeseitigung Separate An- und Abfahrt**
Pauschale Fahrtkosten
Separate An- und Abfahrt für Störungsbeseitigung,
Gesamtaufwand einschl. aller Verbrauchs- und
Betriebskosten auf Grundlage der Entfernung Standort
des AN zum Einsatzort Autobahnmeisterei gemäß
Ortsangabe in diesem Leistungsverzeichnis.
Für die Fahrtzeit werden keine Arbeitsstunden vergütet.
Menge: 1,000 St

USt %: 19,00
